# Außenanlage
Angebotsaufforderung (GAEB 90, DA83)
Währung: EUR

## Außenanlage
Datum: 05.06.25

*Hinweis*
BAUVORHABEN

Essen, Schnurstr. 2,4,6
Wichtiger Hinweis zum Ausführungszeitraum!!!

Beginn:  voraussichtlich Juni 2025
Fertigstellung:  gem. noch folgendem Bauzeitenplan

3 Häuser in 1 Block
3-geschossig (EG,1.OG,DG mit Wohnung und Speicher)
2-Spänner (1-Spänner im DG)
15 Mieteinheiten

Die Arbeiten finden in einem Bauabschnitt statt.

Durchzuführende Arbeiten gesamt:

- Gerüstbau
- Wärmedämmfassade
- Satteldacherneuerung
- Fenstererneuerung
- Erneuerung WE-Türen im Treppenhaus
- Erneuerung der Haustüren
- Einbau T30-Türen in Keller und Dachgeschoss
- Briefkastenanlagen außen
- Rückbau Kellerhälse
- Errichtung von Vorsatzbalkonen
- Elektroarbeiten
- Einbau Videosprechanlage
- Maurerarbeiten Treppenhaus, Balkontürdurchbrüche,
Türöffnungen schliessen
- Heizungsarbeiten vor Balkontürdurchbrüchen
- Vordachmontage
- Treppenhausanstrich inkl. Keller
- Umgestaltung Außenanlage

Die Arbeiten diverser Gewerke werden entsprechend vor
oder nach der Gerüststellung durchgeführt

Zusätzliche Technische Vorschriften  (ZTV)
==================================

1. Algemeines

Für Angebot, Lieferung, Ausführung und Abrechnung
gelten neben dem Leistungs- verzeichnis:
die neusten DIN-Normen, VDE- und VDI-Richtlinien
die Vorschriften der zuständigen Behörden (z.B.
Bauaufsicht, Gewerbeaufsicht, Brandverhütung,
TÜV),Bau-Berufsgenossenschaften und
Versorgungsbetriebe, die Bestimmungen der
Gerüstbauordnung

2. Ausführung

Die Arbeiten werden an bewohnten Häusern  ausgeführt,
das bedingt mehrere Teilabschnitte der Ausführung, z.B.
Fertigstellung hausweise.
Während der Ausführung hat der Auftragnehmer allen, an
der Sanierung tätigen Handwerkern genügend zeit für die
Fertigstellung anderer Arbeiten zu lassen.
Die Sicherung der Verkehrs-, Versorgungs- und
Entsorgungsanlagen im Bereich des Baugländes, sowie die
Durchführung der erforderlichen Maßnahmen der
verkehrspolizeilichen Sicherung übernimmt der
Auftragnehmer. Für Strassen- und
Bürgersteigabsperrungen sind die Genehmigungen vom
Auftragnehmer einzuholen.
Aufenthalts- und Lagerräume können vom AG nicht zur
Verfügung gestellt werden. Die Kosten hierfür sind in
die Einheitspreise des Angebotes einzurechnen.
Die Ausführung der Arbeiten erfolgt auf Gefahr des
Auftragnehmers. Während der Verarbeitung darf die
Temperatur der Luft, der zu verwendeten Materialien,
sowie des Untergrundes nicht unter + 5 ° C absinken.
Stehendes Wasser ist abzusaugen, der Untergrund ist
entsprechend zu trocknen. Eine gesonderte Vergütung
dieser Leistung findet nicht statt.
Baustoffe und Bauteile dürfen nicht in Treppen- häusern
und auf Verkehrsflächen gelagert werden.

3. In den Einheitspreisen sind enthalten:

die Schuttrabfuhr einschl. Kippgebühre in allen
Positionen
die rechtzeitige Benachrichtigung der Wohnungs- inhaber
über den beabsichtigten Beginn der Arbeiten
die Rückerstattung der Kosten für Wasser-und
Stromentnahme, falls vom Wohnungsinhaber gefordert.
die Verpflichtung des Aufragnehmers, andere
Gebäudeschäden, die bei Ausführung seiner Leistung
bekannt werden, unverzüglich  dem zuständigen Bauführer
bzw. Bestandsvserwalter zu melden
sämtliche Lieferungen und Leistungen, die zur
sachgemäßen Herstellung der Arbeiten erforderlich sind,
wie z.B. Fahrt- und Transportkosten, Stand- gebühren
und dergleichen
erforderliche Gerüste bis zu einer Höhe der Arbeitsbühne von 2,00 m über Flur und Schutzgerüste gemäß den
Unfallverhütungsvorschriften, soweit kein Arbeitsgerüst
bauseits gestellt wird, die Mitbenutzung der Gerüste
ist allen mit Reparatur- arbeiten beschäftigten Firmen
kostenlos zu gestatten.
Tägliches Säubern der Arbeitsstelle bei Arbeitsschluß
Bauschutt darf grundsätzlich nicht im Gebäude gelagert
werden.
das Schützen der Bodenflächen und angrenzenden Bauteile

Angaben zum Angebot
==================

Sachbearbeiter:
Bauleitung:  Herr Lindenberg Tel. 0208 - 97064 489
Gemeinsame Ortsbesichtigungen finden nicht statt.
Der Bieter hat sich selbst, vor Angebotsabgabe, an der
Baustelle hinreichend zu innformieren.
Bedenken  gegen die vorgesehene Ausführung sind vor
Angebotsabgabe geltend zu machen.

*Hinweis*
VORBEMERKUNGEN FÜR ERDARBEITEN UND STRASSENAUFBRUCH
------------------
Für die Zwischen- bzw. Endlagerung der ausgehobenen
Materialien (Straßenaufbruch und Bodenaushub) ist dem
AG die vertragliche Regelung mit dem jeweiligen
Grundstückseigentümer bzw. Eigentümer der AG Kippe
vorzulegen (Nachweis der Entsorgung). Bei
Inanspruchnahme von Fremdgelände ist nach Ende der
Baumaßnahme eine offizielle Abnahme nach
Wiederherstellung der Fläche in den Urzustand
nachzuweisen.

Abrechnung der Erdarbeiten
-----------------------------------------
Aushub und Verfüllung werden ohne Berücksichtigung von
Auflockerungsfaktoren abgerechnet.
Die Bodenklassen 6 und 7 werden ggf. als Zulage
vergütet.

Straßenaufbruch
------------------------
Die bestehenden Oberflächenbefestigungen sind, soweit
sie nicht von der Baugrube bzw. durch erforderliche
Wasserhaltungsmaßnahmen unmittelbar erfaßt werden
(lichte Baugrubenbreite zzgl. beiderseits höchstens je
50cm) soweit möglich im ursprünglichen Zustand zu
erhalten. Bordsteine, Rinnensteine, Randsteine, Platten
und bituminöse Gehwegbereiche, die durch den
Baustellenverkehr überfahren werden, sind durch
geeignete Maßnahmen zu sichern und zu schützen.

Verfüllen der Baugruben
------------------------------------
Für den eingebrachten und verdichteten Boden gelten die
Zusätzlichen Technischen Vorschriften als Richtlinien
für Erdarbeiten im Straßenbau (ZTVE-StB 94).
Das Bodenersatzmaterial und das Verfüllmaterial ist in
Schichten einzubringen, deren Dicken bei einer
Verdichtung mit Kleingeräten(z. B. AT 1000) 20 cm, bei
Verdichtung mit Großgeräten (z. B. AT 2000) 30 cm
nicht übersteigen darf. Im Bereich von
Entwässerungsleitungen ist die Anwendung maschineller
Verdichtung erst 50 cm über Rohrscheitel zulässig.
Die Lagerungsdichte des verfüllten und verdichteten
Bodens muß 100 % der einfachen Proctordichte betragen.
Den Nachweis, daß die vorgeschriebene Verdichtung
erzielt wurde, hat der AN zu führen. Alle Prüfungen
gehen zu Lasten des AN. Die Ergebnisse der
Verdichtungsnachweise sind schriftlich ausgewertet dem
AG einzureichen. Eingebauter Boden, der den
Anforderungen nicht entspricht, ist zu Lasten des AN
auszubauen und durch geeigneten Boden zu ersetzen.
Anstehende Aushubmaterialien können zur Verfüllung
wiederverwendet werden, wenn ihre Verdichtungsfähigkeit
den oben geschilderten Kriterien und Vorschriften
entspricht.

Für die Abrechnung der Baugruben gelten bei Guß- bzw.
Betonrohren folgende Abrechnungsbedingungen:
1.
Baugrubenbreite = Arbeitsraumbreiten gem. DIN EN 1610,
zzgl. Rohraußendurchmesser gem.  Herstellerangabe
sowie 2 x 10 cm für den Verbau (Mehrdicke ist
einzukalkulieren).
DN 300 = 1,05 m bei duktilen Gussrohren
DN 400 = 1,35 m bei duktilen Gussrohren
DN 500 = 1,45 m bei duktilen Gussrohren
DN 600 = 1,70 m bei Beton- und Stahlbetonrohren FBS
DN 700 = 1,80 m bei Beton- und Stahlbetonrohren FBS
DN 800 = 2,10 m bei Beton- und Stahlbetonrohren FBS
DN 900 = 2,25 m bei Beton- und Stahlbetonrohren FBS
DN 1000 = 2,35 m bei Beton- und Stahlbetonrohren FBS
DN 1100 = 2,50 m bei Beton- und Stahlbetonrohren FBS
DN 1400 = 3,05 m bei Beton- und Stahlbetonrohren FBS

2.
Ausschachtungstiefe = OK Gelände bis Rohrsohle
Mehrausschachtung für Rohrfuß bzw. Schachtfuß sind in
die Pos. einzurechnen.

3.
Verbautiefe = OK Gelände bis Rohrsohle
Mehrverbau für Rohrfuß bzw. Schachtfuß und 5 cm
Geländeüberstand sind in die jew. Pos. einzurechnen.

4.
Stabilisierungsschichtdicke (wenn erforderlich) = Gem.
Bodengutachten, mind. jedoch für Rohrdurchmesser:
DN 300 bis DN  400  d = 16 cm
DN 500 bis DN  700  d = 20 cm
DN 800 bis DN 1500  d = 30 cm

5.
Rohrauflager gem. Bodengutachten, jedoch mind. = 10 cm
+ 1/10 DN (cm) gem. EN 1610

VORBEMERKUNGEN ZUM VERBAU:
-----------------------------------------------------
Gem. den ZTV ist die Verbauart so zu wählen, daß im
Zusammenhang mit der gewählten Grundwasserab- senkung
eine trockene, geschlossene, standsichere Baugrube
gewährleistet ist. Darüber hinaus muß der Verbau
verformungsarm sein und so eingebracht werden, daß
Setzungsschäden an der außerhalb der
Baugrube liegenden Oberfläche (Straße, Gehweg) und
angrenzenden Gebäuden vermieden werden. Kosten für
evtl. notwendig werdende Aufwendungen zur
ordnungsgemäßen Wiederherstellung dieses Bereiches
gehen zu Lasten des AN bzw. sind die entsprechenden
Verbaupositionen einzurechnen.

Sofern nicht ein Normenverbau nach DIN 4124 verwendet
wird, hat der AN vor Beginn der Ausschachtungsarbeiten eine statische Berechnung des von ihm
gewählten Verbaus nach den zu erwartenden Belastungen
in ungünstiger Stellung aufzustellen und unaufgefordert
dem AG geprüft in zweifacher Ausfertigung einzureichen.
Die Kosten hierfür sind in die nachfolgenden Positionen
einzurechnen.

Die Abrechnung erfolgt für die beiderseits des
Rohrgrabens tatsächlich verkleidete Fläche und zwar für
alle Verbauarten (Holzbohlen, Kanaldielen, Spundwände,
Pfahlwände), von OK Gelände (nach Abtrag des
Mutterbodens) bis  Rohrsohle. Mehrverbau für 5 cm
Straßenüberstand, Rohrsohlendicke bzw. Rohrfuß,
Schachtsohlen, Rohrauflager und evtl. Bodenaustausch
unterhalb des Rohrauflagers ist in diese Pos. einzurechnen. Die Länge für die erforderlichen
Einspanntiefen wird nicht vergütet und ist in die
Einheitspreise einzurechnen. Der Mehraufwand im
Bereich@er Schachtbauwerke ist in die Position der
Schachtunterteile einzurechnen.

VORBEMERKUNGEN ZUR WASSERHALTUNG:
-------------------------------------------------------
------------
Zur Erkundung des Baugrundes und des Grundwasserstandes
wurden Aufschlußbohrungen und Ramm- sondierungen bis
unter die planmäßige Ausschachtungstiefe abgeteuft .
Die Auswertung der Bohrungen und die Empfehlungen für
die Bauausführung, insbesondere für
dieGrundwasserabsenkung sind im Baugrund- gutachten
beschrieben. Das Gutachten liegt den
Ausschreibungsunterlagen bei und wird
Vertragsbestandteil.

Eventuelle Grundwasserabsenkungsmaßnahmen sind im
Einklang mit dem gewählten Baugrubenverbau so
durchzuführen, daß angrenzende Gebäude nicht gefährdet
werden. Ggfls. sind wasserdichte Verbaue vorzusehen.
Grundsätzlich gilt, daß auch die fließgefährlichen und
wasserhaltigen Böden außerhalb und innerhalb der
Baugrube so zu entwässern und zu stabilisieren sind,
daß Boden der Klasse 2 nicht auftritt. Eine Vergütung
für diese Bodenklasse ist nicht vorgesehen.

Die Wahl der jeweiligen Vorflut bleibt dem AN
überlassen. Bei Einleitung in das Kanalnetz muß das
Wasser einwandfrei geklärt sein.
Verunreinigungen der in Betrieb bleibenden Kanäle, die
auf die Ableitung von Wasser mit starkem
Schwebstoffgehalt zurückzuführen sind, hat der AN auf
seine Kosten zu beseitigen.

VORBEMERKUNGEN ZUR ROHRVERLEGUNG:
-------------------------------------------------------
-------------
Ansätze für die Rohrbemessung:
-------------------------------------------
Die geprüfte statische Berechnung für alle Rohre gehört
zum Lieferumfang des AN und ist zwanzig Tage nach
Auftragserteilung unaufgefordert vorzulegen. Der
statische Nachweis ist gem. ABl 127, neueste Fassung
der ATV-Richtlinien zu führen. Der Bemessung sind,
soweit bei den entsprechenden Pos. nicht anders
festgelegt, folgende Angaben zugrunde zu legen:
Berechnungsgewicht des Bodens (ohne Auftrieb) Gamma f =
21 kN/m3

VORBEMERKUNGEN FÜR SCHACHTBAUWERKE:
-------------------------------------------------------
--------------
Der zur Herstellung der Schachtbauwerke erforderliche
Mehraufwand für die Erdarbeiten, Wasserhaltungs- und
Verbauarbeiten ist, soweit nicht besonders
ausgeschrieben, in die entsprechenden Positionen
einzurechnen. Die erforderliche Statik ist dem AG vom
AN geprüft zu übergeben.

Die Stahleinlagen für die Stahlbetonsohlen, -wände und
-decken sind nach der geprüften statischen Berechnung
herzustellen. Es darf nur sulfatbeständiger Zement
verwendet werden.

Der AN haftet für die vollkommene Dichtigkeit der
Schachtbauwerke gegen Grundwasserzufluss. Die
nachfolgenden Positionen beinhalten die Lieferung aller
Materialien und alle Nebenarbeiten. Für die Beton- und
Stahlbetonarbeiten gilt die DIN 1045.

In den Preis einzurechnen ist als Schalung für alle
Innen- bzw. Sichtflächen Schalung aus gleichbreiten,
gehobelten Brettern bzw. Schalungselementen, das
Entgraten und Beiarbeiten aller Betonflächen,
Vorsehen aller erforderlichen Aussparungen und deren
sorgfältiges Schließen nach dem Einbau der vorgesehenen
Bauteile.

Die Schalung soll nur mit Abstandshaltern und
Spannschlössern mit aufschraubbaren Kegelenden und
nicht mit durchgehenden Stahlstäben abgebunden werden.
Alle Schalungs- und Gerüstarbeiten sind in diese
Position einzurechnen.

Der Betonstahl wird nach besonderer Position vergütet.
Die Mindestüberdeckung der Stahleinlagen ist
einzuhalten.

Es wird nochmals ausdrücklich darauf hingewiesen, daß
nur Betone eingebaut werden dürfen, die die
vorgesehenen Sperrzusätze enthalten.

Allgemeines zu Beton- und Stahlbetonarbeiten:
Unter dem Begriff "Herstellen des Betons" versteht sich
die Lieferung, das Einbringen, Verdichten, Bearbeiten
und Nachbehandeln des Betons sowie das Vorhalten,
Aufstellen, Ausschalen bzw. Abbauen, Anstrich und
Abtransportieren von Schalung und aller erforderlichen
Geräte und Nebenleistungen. Dem AG ist jedes Betonieren
mind. 24 Stunden vor Baubeginn anzuzeigen. Der Beton
darf erst eingebracht werden, wenn die
Betonzusammensetzung abgestimmt, die Schalung lage- und
höhenmäßig überprüft und die Bewehrung abgenommen ist.
Die Mindestwanddicke aller Betonteile beträgt 15 cm.

VORBEMERKUNGEN FÜR FERTIGTEILSCHÄCHTE:
-------------------------------------------------------
-----------------
Es sind, soweit möglich, unbedingt Schachtunterteile
aus Betonfertigteilen einschl. der vorgefertigten
Bermen und Gerinne zu verwenden. Die Mindestwanddicke
der Betonfertigteile beträgt 15 cm. Die Bermen und
Sohlgerinne der Fertigteilschächte sind mit
Kanalklinkern auszukleiden.

VORBEMERKUNGEN ZUR STRASSENWIEDERHERSTELLUNG:
-------------------------------------------------------
-----------------
Die Straßenwiederherstellung (Bordstein- und
Rinnenregulierung und Aufbringen der Schwarzdecke) ist
abschnittsweise durchzuführen, d.h. nach erfolgter
Muffendichtigkeitsprüfung, Kamerauntersuchung und
Herstellung der Hausanschlüsse in mit dem AG
abzusprechenden Teilstücken, die sinnvollerweise den
Abschnitten entsprechen, die durch Seitenstraßen
begrenzt werden. Kosten für das mehrmalige Anrücken der
Schwarzkolonne sind einzurechnen.

A: Frostschutzmaßnahmen
---------------------------------------
Vor Einbau der Frostschutzschicht muß das Erdplanum
ebenflächig sein. Die Toleranz beträgt +/- 3 cm. Der
Tragfähigkeitswert des Erdplanums Ev2 muß mindestens 45
MN/m² betragen. Der Eignungsnachweis des
Frostschutzmaterials ist gemäß den Anforderungen der
ZTV-StB rechtzeitig vor Einbaubeginn beizubringen.
Der Tragfähigkeitswert der eingebauten
Frostschutzschicht Ev2 muß mindestens 100MN/m²
betragen. Das Planum der Frostschutzschicht darf von
der Sollhöhe nicht mehr als +/- 2 cm abweichen.

B: Tragschichten aus korngestuften Gemischen
-------------------------------------------------------
---------------
Der Eignungsnachweis des korngestuften Mineralgemisches
ist gemäß den Anforderungen der ZTVT-StB rechtzeitig
vor Einbaubeginn beizubringen. Die Ev2-Werte gemäß
ZTVT-StB müssen erreicht werden.

Tragschichtdicke:
15 cm: Ev2 mind. 150 MN/m²
20 cm: Ev2 mind. 180 MN/m²
25 cm: Ev2 mind. 180 MN/m²
Längs- und Querprofil des fertigen Unterbaus müssen mit
+/- 2 cm Genauigkeit auf Sollhöhe liegen.

C: Bituminöse Tragschichten
------------------------------------------
Die Einbauten (Schächte, Schieberkappen usw.) sind vor
Verschmutzung zu schützen. Verschmutze oder schadhafte
Anschlüsse sind senkrecht abzusetzen, zu reinigen und
mit einem Haftkleber anzustreichen.
Vorsprünge in den Längsnähten, die eine einwandfreie
Verdichtung verhindern, sind zu beseitigen. Nach
Absprache mit dem Auftraggeber kann unter Umständen ein
1- bzw. 2lagiger Einbau bei Einsatz einer
Gummiradwalze erfolgen. Der Einheitspreis ändert sich
dadurch nicht.
Gemäß ZTVT-StB 95 wird für die Ebenheit eine
Genauigkeit von +/- 1 cm gefordert.
Eignungsprüfungen: Der optimale Bindemittelgehalt ist
durch eine Eignungsprüfung nach dem Marshall-Verfahren
festzustellen. Die Marshall-Stabilität muß mindestens
300 kp betragen. Die Ergebnisse der Prüfung müssen
rechtzeitig vor Einbaubeginn vorliegen, damit u. U.
weitere Untersuchungen durchgeführt werden können.

D: Walzasphaltdecken:
----------------------------------
Die Herstellung von Walzasphaltdecken erfolgt nach den
technischen Vorschriften und Richtlinien für den Bau
bituminöser Fahrbahndecken in ihrer gültigen Fassung.
Durchfeuchtete und verschmutzte bit. Schichten werden
vor dem Einbau weiterer Schichten mit einer
Straßentrocknungsmaschine getrocknet und gesäubert.
Diese Leistung wird nicht gesondert vergütet, wenn die
Durchfeuchtung oder Verschmutzung durch ein
fahrlässiges Verhalten des AN verursacht wurde. Zur
Verbesserung der Affinität sollte dem Bindemittel ein
haftverbessernder Zusatz zugefügt werden. Die Arbeits-
und Längsfugen sind mit Infrarot-Strahlern vorzuwärmen.
Eignungsprüfungen: Der optimale Bindemittelgehalt ist
durch Eignungsprüfung nach dem Marshall-Verfahren
festzustellen. Die Marshall-Stabilität muß mindestens
300 kp betragen. Die Ergebnisse der Prüfungen müssen
rechtzeitig vor Einbaubeginn vorliegen, damit u. U.
weitere Untersuchungen durchgeführt werden
können. Beim Binder soll der Hohlraumgehalt am
Marshall-Körper 6 - 10 Raumprozent betragen.
(Beim Asphaltfeinbeton 2 - 3 Raumprozent ( Der
Zertrümmerungswert darf den Wert 14 bei Hartgesteinen
und 18 bei allen übrigen Gesteinen nicht überschreiten.

Baustellenordnung

Den Ausschreibungsunterlagen liegt eine
Baustellenordnung des AG bei, die vom AN anzuerkennen
ist.

Der Auftragnehmer und eventuell beauftragte
Nachunternehmer sind verpflichtet, dem Auftraggeber
bzw. einem entsprechenden Beauftragten alle
erforderlichen Angaben zu machen und  insbesondere
folgende
Unterlagen rechtzeitig vor Baubeginn vorzulegen:
-  Firmenauskunft Arbeitssicherheit" mit allgemeinen
Angaben
sowie Angaben zur Aufsicht
Mitgliedschafft Berufsgenossenschaft
Fachkraft Arbeitssicherheit
Ersthelfer
- Gefährdungsbeurteilung (gem.  5,6
Arbeitsschutzgesetz)
- Unterweisungsnachweise
- Bauzeitenplan
- Liste der Nachunternehmer

*Hinweis*
A)  ALLGEMEINE VORBEMERKUNGEN
=======================================================
==========

A1) ALLGEMEINES

Dem Leistungsverzeichnis liegen die "Zusätzliche
Vertragsbedingungen für die Ausführung von
Bauleistungen (Z-VOB/B)" der Covivio Immobilien GmbH
zugrunde.

Für sich auf dieses Leistungsverzeichnis beziehende
Beauftragungen gelten die Vertragsbedingungen in jedem
Einzelfall als vereinbart. Sofern zukünftig als Ersatz
für die aktuell gültigen Z-VOB/B mit dem Auftragnehmer
neue Z-VOB/B vereinbart werden, gelten für nach
Gültigkeitsbeginn die neuen Z-VOB/B beauftragte
Leistungen ausschließlich die neuen Z-VOB/B.

Für nach diesem Leistungsverzeichnis ausgeführte
Leistungen gelten, ergänzend zur den jeweiligen
Leistungsbeschreibungen der einzelnen Positionen, bei
evtl. Widersprüchen in nachfolgend genannter
Reihenfolge, folgende Bedingungen:

1. diese ""Allgemeine Vorbemerkungen"" (A),
2. die sich anschließenden ""Allgemeine technische
Vorbemerkungen"" (B),
3. die sich anschließenden ""Besondere technische
Vorbemerkungen"" (für dieses Gewerk) (C),
4. die ""Zusätzliche Vertragsbedingungen für die
Ausführung von Bauleistungen Z-VOB/B"",
5. Baustellenordnung der Covivio Immobilien GmbH in der
jeweils gültigen Fassung.

Mit erhalt der Bestellung erklärt der Auftragnehmer,
dass von ihm sämtliche gesetzlichen, behördlichen und
berufgenossenschaftlichen Auflagen erfüllt werden, die
zur Ausführung der Leistungen erforderlich sind.

Es dürfen nur solche Materialien verwendet werden, über
die der Auftragnehmer das uneingeschränkte
Eigentumsrecht besitzt und die vollkommen frei von
Rechten Dritter sind.

Für die Ausführung der Arbeiten ist Fachpersonal in
ausreichender Zahl einzusetzen.
Hierbei ist darauf zu achten, dass für die Ausführung
sämtlicher Arbeiten unsere Baustellenordnung in der
jeweils gültigen Fassung zu beachten ist, die dem
ausführenden Fachpersonal in geeigneter Form zur
Kenntnis zu geben ist.

Der Einsatz von Subunternehmern ist lediglich in
schriftlicher Absprache mit dem Auftraggeber erlaubt.

A2) KUNDENDIENST

Die Arbeiten werden z. T. in bewohnten Häusern
ausgeführt.

Der Auftraggeber erwartet vom Auftragnehmer tatkräftige
Unterstützung bei den Bemühungen, berechtigten
Mieterwünschen zu entsprechen. Dazu gehören
insbesondere folgende Verpflichtungen:

1)  Alle Handwerker/Mitarbeiter des Auftragnehmers
haben die Verpflichtung, Kunden insbesondere  Mietern
höflich und hilfsbereit zu begegnen. In Gesprächen mit
den Mietern ist das Bemühen von  Covivio Immobilien
GmbH um einen verbesserten Kundendienst
herauszustellen.

2)  Die Mieter sind rechtzeitig vor Durchführung der
Arbeiten zu verständigen, ggf. durch
  Aushang im Treppenhaus oder auch individuelle
Terminvereinbarung mit dem einzelnen Mieter.

3)  Möbel und sonstiges Mietereigentum, Bodenflächen
und angrenzende Bauteile etc. im Bereich
  der auszuführenden Arbeiten sind durch Folie, evtl.
Schaltafeln oder Ähnliches zu schützen.

A3) PREISE

Soweit und sobald Überschreitungen absehbar sind, ist
hierüber dem zuständigen Bauleiter ein schriftliches
Angebot einzureichen und eine gesonderte Vereinbarung
über die Einkaufsabteilung zu treffen.

In den Einheitspreisen sind sämtliche Kosten, wie
Lohn-, Material- und Nebenkosten enthalten,
insbesondere auch:

1)  Koordination / Terminabsprache(n) mit dem(den)
Mieter(n) / Kundenbetreuer(n) / Bauleiter(n)

2)  sämtliche Fahrt- und Transportkosten,

3)  sämtliche tariflichen Zulagen wie z. B. Schmutz-
und Staubzulagen, Zulagen für ekelerregende
  Arbeiten etc.,

4)  die Gestellung, Vorhaltung und spurlose
Entfernung aller erforderlichen Gerüste und
  Absperrungen (ggf. auch Warnschilder) bis zu einer
Höhe der Arbeitsbühne von 2 m; die
  Mitbenutzung der Gerüste ist allen mit
Reparaturarbeiten beschäftigten Firmen kostenlos zu
  gestatten,

5)  Befestigungsmittel aller Art; Hilfsstoffe wie
Nägel, Bindedraht und Kleinmaterial sowie alle
  Baustoffe, die zur kompletten Erstellung der
Leistung erforderlich sind,

6)  die Abdeckung von Einrichtungsgegenständen zum
Schutz vor Beschädigung und
  Verschmutzung,

7)  das, ggf. tägliche, Säubern der Arbeitsstelle,

8)  der Ausbau und Abtransport sowie die
ordnungsgemäße Entsorgung, einschließlich
  Kippgebühren, sämtlichen Bauschutts und aller alter,
schadhafter Teile. Teile, für die sich der
  Auftraggeber eine generelle oder einzelfallbezogene
Prüfung vorbehalten hat, sind bis zu diesem
  Zeitpunkt, längstens jedoch für die Dauer von 10
Wochen, vom AN vorzuhalten und dürfen erst
  danach entsorgt werden.

9)  Alle weiteren Nebenleistungen, die zur Erfüllung
der in den Leistungspositionen beschriebenen
  Hauptleistungen, unter Beachtung aller einschlägigen
Vorschriften, erforderlich sind, aber nicht
gesondert aufgeführt sind.

Erforderliche Leistungen, die in den nachfolgenden
Leistungspositionen nicht enthalten sind, sind als
Nachtrag dem zuständigen Bauleiter vor Ausführung zur
Genehmigung aufzugeben. Die Preise für derartige
Zusatzleistungen sind auf der Kalkulationsbasis des
Leistungsverzeichnisses zu kalkulieren. Diese
Positionen sind so ausreichend und umfassend zu
beschreiben, dass sowohl eine sachlich-fachliche als
auch eine kalkulatorische Nachprüfung durch den
Auftraggeber gewährleistet ist, hierzu gehört
insbesondere die Angabe der verfahrenen Stunden.

Die Einheitspreise sind Nettopreise. Sie gelten
zuzüglich der zum jeweiligen
Leistungserbringungszeitpunkt gültigen Mehrwertsteuer.

A4) ABRECHNUNG

Maßgebend für die Abrechnung ist das nach
Fertigstellung der Arbeiten durch den Auftragnehmer zu
nehmende Aufmaß, sowie die Bestätigung des zuständigen
Bauleiters, dass die Leistungen durchgeführt wurden.

Das testierte Aufmaß bzw. die Bestätigung ist vom
Auftragnehmer mit der Schlussrechnung einzureichen.

Der Auftraggeber ist berechtigt, jederzeit ein
gemeinsames Aufmaß zu verlangen.

A5) Nachhaltigkeit

Als eines der führenden Wohnungsunternehmen sehen wir
uns mit unseren Partnern in der Verantwortung im Thema
Nachhaltigkeit: Es ist unsere Pflicht,
Wirtschaftlichkeit, Umweltverträglichkeit und
Lebensqualität miteinander in Einklang zu bringen. Dazu
gehört selbstverständlich auch, das Klima zu schützen,
Ressourcen effizient zu nutzen und den Menschen ein
angenehmes Lebensumfeld zu gestalten. Dazu möchten wir
beitragen mit unserem Denken und Handeln, mit den
verwendeten Produkten und Lösungen.
Dabei geben wir innerhalb unseres
Leistungsverzeichnisses dementsprechend
umweltverträgliche Produkte als Standard vor und
verweisen auf die sachgemäße Handhabung und Entsorgung
im Rahmen der von uns beauftragten Arbeiten.

A6) SONSTIGES

Die in diesen Bedingungen festgelegten Pflichten hat
der Auftragnehmer jedem Dritten aufzuerlegen, dessen er
sich zur Erfüllung dieser Pflichten bedient.
Das Leistungsverzeichnis darf weder ganz noch teilweise
in irgendeiner Form Dritten entgeltlich oder
unentgeltlich zugänglich gemacht werden.

*Hinweis*
Kalkulationshinweise

Baustellensicherung:
Die Verkehrssicherung während der Baumassnahme obliegt
dem Auftragnehmer. Notwendige Absperrungen (z.B.
Bauzaun) sind in die Einheitspreise einzukalkulieren
und werden nicht gesondert vergütet.

Flurschäden:
Die durch die Arbeiten entstehenden Flurschäden sind
auf ein Minimum zu reduzieren. Unabdingbare Schäden
sind zu beseitigen und der Ursprungszustand ist
wiederherzustellen. Die Leistungen sind in die
Einheitspreise einzukalkulieren und werden nicht
gesondert vergütet.

Erdarbeiten:
Die Bearbeitung der Randbereiche neben den alten bzw.
neu zu erstellenden Wege und Zufahrten (Lösen von
Oberboden und Rasenflächen, Zwischenlagerung von
Oberboden, Wiedereinbau von gelagertem Oberboden,
Entsorgung von nicht mehr einzubauendem Oberboden,
Entsorgung von Rasenabstich, Feinplanum erstellen und
Flächen düngen und neu einsäen) ist in die
Einheitspreise einzukalkulieren und wird nicht
gesondert vergütet

Wurzelwerk:
Die Entferung von Wurzelwerk im Bereich der Wege und
Zufahrten ist in die Einheitspreise einzukalkulieren
und wird nicht gesondert vergütet.

### Bereich 01 Schnurstr. 2, 4, 6

#### Abschnitt 01.01 Baustelleneinrichtung

**01.01.0010 Baustelleneinrichtung**
Baustelleneinrichtung

Einrichten, Vorhalten und Räumender
Baustelleneinrichtung
für sämtliche in der Leistungsbeschreibung aufgeführten
Leistungen für die Dauer der vertraglichen
Bauleistungen. einschl. Absperrung der
Baustelleneinrichtungsfläche(n) nach Wahl des AN, unter
Berücksichtigung der Unfallverhütungsvor- schriften,
Gestellung von Sanitäreinrichtung und Aufenthaltsräume für die auf der Baustelle beschäftigten
Mitarbeiter des AN und seiner eventuellen
Nachunternehmer, Reinigung der bearbeiteten Baufläche
und des Straßenbereichs von Verschmutzungen aus dem
Bereich des AN, Wiederherstellung der Flächen der
Baustelleneinrichtung und Lagerplätze (auch
Bodenlagermieten) in den ursprünglichen Zustand, soweit
in der nachfolgenden Leistungsbeschreibung nicht
ausdrücklich anders erwähnt, sowie sämtliche Leistungen
aus den vorgeschalteten Vertragsbedingungen.
Die Kosten für das Umsetzen der Baustelleneinrichtung,
bedingt durch die ggf. abschnittweise Herstellung der
Außenanlagen ist in der Position zu kalkulieren.
Menge: 1,000 psch

**01.01.0020 Baustellen WC- liefern, vorhalten und nach Beendigung der Arbeiten wieder abräumen**
Menge: 8,000 Wo

**01.01.0030 Bauzaun liefern und vorhalten**
*** Bedarfsposition mit GB
Bauzaun aufstellen für die Dauer der vertraglichen
Ausführungsfrist vorhalten, bei Bedarf umstellen und
nach Fertigstellung beseitigen.
Ausführung als Fertig-Montagezaun
Zaunhöhe über Boden 2,05 m, einschl. Betonfüße und
Verschrauben der Zaunfelder miteinander.
Menge: 40,000 m

**01.01.0040 Fußgängerbrücke liefern und vorhalten**
*** Bedarfsposition mit GB
Fußgängerbrücke als Grabenübergang liefern, vorhalten
und
nach Baufortschritt entsprechend umsetzen
Menge: 2,000 Stck

#### Abschnitt 01.02 Vorbereitende Arbeiten

**01.02.0010 Baufeld von Abfällen aller Art säubern und zur Abfuhr sammeln**
*** Bedarfsposition mit GB
Menge: 1200,000 m²

**01.02.0020 Fahrradständer mit Betonfundamenten entfernen**
*** Bedarfsposition mit GB
Fahrradständer oder ähnliches mit Betonfundamenten
aufnehmen, laden abfahren und enstorgen
Menge: 3,000 Stck

**01.02.0030 Siedlungs- und Haushaltsabfälle laden und abfahren**
*** Bedarfsposition mit GB
Siedlungs- und Haushaltsabfälle laden, abfahren und
entsorgen

- Entsorgungsnachweis ist beizufügen -
Menge: 3,000 m3

**01.02.0040 Reinen Bauschutt entsorgen**
*** Bedarfsposition mit GB
Reinen Bauschutt nach Aufforderung durch den
Auftraggeber, gemäß den Anlieferbedingungen der
Zentraldeponie oder einem zugelassenen
Entsorgungsbetrieb, lösen, laden und entsorgen.
Material:  abgebundener Beton
  Putz / Mörtel
  Klinker- / Beton- Natursteinpflasterreste
  Keramik / Fliesen
  Zement
  Kiese und Sande ohne bindige Bestandteile.

Diese Position kommt nur zur Abrechnung, wenn die
Entsorgungsleistung in den Folgeposition des LV's nicht
enthalten ist.

- Entsorgungsnachweis ist beizufügen -
Menge: 4,000 m3

**01.02.0050 Restabfälle, belastet, entsorgen**
*** Bedarfsposition mit GB
Restabfälle nach Aufforderung durch den Auftraggeber
gemäß den Anlieferbedingungen der Zentraldeponie
bzw. einer zugelassenen Annahmestelle
nach Wahl des AN aufnehmen, laden und entsorgen.
Material: z.B imprägniertes Holz,
  nach Trennung und Sortierung
  anfallende gemischte Reststoffe
  mit Schadstoffanteilen.
Zuordnungswert > LAGA Z 2
Einschließlich Beantragung des Begleitscheins bei der
zuständigen Behörde.

- Entsorgungsnachweis ist beizufügen -
Menge: 4,000 m3

**01.02.0060 Hofabläufe freilegen, trennen, mit Fundamenten lösen, aufnehmen und entfernen**
*** Bedarfsposition mit GB
Menge: 2,000 Stck

**01.02.0070 Vegetationsschicht abschieben**
Vegetationsschicht Wiesenflächeund Pflanzbeete
Aufwuchshöhe bis ca. 40cm,
einschließlich Vegetationsnarbe, Wurzelraum,
Narbenstärke 10cm stark abschieben, laden und
entsorgen.

Das Material ist ordnungsgemäß abzutransportieren und
zu entsorgen. Preis einschließlich Entsorgungskosten.
Abrechnung nach Voraufmaß in der Horizontalprojektion.
Menge: 400,000 m²

**01.02.0080 Asphaltdecken in Fahrwegen entfernen**
*** Bedarfsposition ohne GB
Asphaltdecken in Fahrwegen lösen, aufnehmen, entfernen
und entsorgen
Menge: 1,000 m²

**01.02.0090 PAK-haltige Asphaltdecken entfernen als Zulage**
*** Bedarfsposition ohne GB
PAK-haltige Asphaltdecken in Fahrwegen lösen, aufnehmen
entfernen und entsorgen

als Zulage zur Vorposition

- Entsorgungsnachweis ist beizufügen -
Menge: 1,000 m²

**01.02.0100 Betonblockstufen mit Fundamenten entfernen**
Betonblockstufen mit Fundamenten lösen, aufnehmen,
entfernen und entsorgen
Menge: 25,000 m

**01.02.0110 Plattenbelag aufnehmen und entsorgen**
Vorhandenen Platten- und Pflasterbelag belag
einschließlich Binde- und Tragschicht aufnehmen und
entsorgen.

- Pflasterflächen Mietergärten-
Menge: 120,000 m²

**01.02.0120 Unzureichenden Unterbau aus Hochofenschlacke o. ä. lösen, aufnehmen und entfernen**
*** Bedarfsposition mit GB
Unzureichenden Unterbau aus Hochofenschlacke o. ä.
lösen, aufnehmen, entfernen und entsorgen

- Entsorgungsnachweis ist beizufügen -
Menge: 60,000 m²

**01.02.0130 Kantensteine aufnehmen und entsorgen**
Vorhandene Kantensteine einschließlich Tragschicht und
Fundament aufnehmen und entsorgen.
Menge: 120,000 m

**01.02.0160 Stahlgitterzaun demontieren und entsorgen**
Stahlgitterzaun aus kreuzweise punktgeschweißten
Stahldrähten horizontal mit 2 Drähten, D = 8 mm,
vertikal 6 mm, Maschengröße 50X200 mm, oben bündig,
Eck- und Endpfosten aus Rechteckrohr, ca. 60X40 mm
inkl. der Fundamente, demontieren, laden,
abtransportieren und entsorgen. Der angebotene Preis
versteht sich einschließlich aller entstehenden
Entsorgungskosten.

Zaunhöhe ca. 160 cm
Menge: 15,000 m

**01.02.0170 Grasnarbe 5-10 cm stark entlang der Gebäudefassade abschälen und entsorgen**
Grasnarbe 5-10 cm stark entlang der Gebäudefassade
abschälen und entsorgen

b: ca. 1,00 m
Menge: 120,000 m²

**01.02.0180 Mauerwerk bis 0,40 m breit lösen, aufnehmen und entfernen**
Natusteinmauerwerk bis ca. 0,40 m breit lösen,
aufnehmen,
entfernen und fachgerecht entsorgen.
Menge: 20,000 m3

**01.02.0190 Betonfundamente bis 0,60 m breit und 0,40 m tief freilegen, lösen, aufnehmen und entfernen**
Betonfundamente der Natursteinmauern bis ca. 0,60 m
breit und 0,40 m tief freilegen, lösen und fachgerecht
entsorgen.

- Tiefe und Breite sind per Fotodokumentation
nachzuweisen-
Menge: 10,000 m3

#### Abschnitt 01.03 Abbrucharbeiten Kellerhals

**01.03.0010 Kellerhalshandlauf demontieren**
Kellerhalshandlauf komplett demontieren und entsorgen
Menge: 18,000 m

**01.03.0020 Kellerhalsstufen ausbauen**
Kellerhalsstufen inkl. Beton-/Mörtelbett ausbauen und
entsorgen

Stufe: ca. 18/30cm
Menge: 20,000 m

**01.03.0030 Kellerhalsmauerwerk abbrechen**
Kellerhalsmauerwerk (L-Form) bis auf das  Fundament
abbrechen und entsorgen

Dicke ca. 24cm
Menge: 15,000 m3

**01.03.0040 Kellerhalsfundament abbrechen**
*** Bedarfsposition mit GB
Kellerhalsfundament (inkl. Bodenplatte im
Eingangsbereich) abbrechen und entsorgen

Einzukalkulieren ist der Rückbau des Bodenablaufs, der
Anschlussleitung und das fachgerechte Verschliessen der
Anschlussleitung.
Menge: 6,000 m3

**01.03.0050 Kelleraußenwand säubern**
Kelleraußenwand zur Vorbereitung einer
Schwarzabdichtung besenrein säubern
Menge: 35,000 m²

**01.03.0060 Füllspachteln CN 91**
Füllspachteln CN 91 zur Reparatur, zum Ausgleichen,
Füllen und Erstellen von Putzflächen liefren und
auftragen.
Menge: 35,000 m²

**01.03.0070 Bitumenemulsion CP41**
Bitumenemulsion CP41 als Voranstrich für
Bitumendickbeschichtung liefern und gem.
Herstellervorschrift auftragen.
Menge: 35,000 m²

**01.03.0080 Bitumenkautschukspachtelmasse Dichtelast CP48**
Bitumenkautschukspachtelmasse Dichtelast CP48 liefern
und gem. Herstellervorschrift auftragen.
Menge: 35,000 m²

**01.03.0090 Grundmauerschutz Geotec 3-lagig**
Grundmauerschutz Geotec 3-lagig, Noppenbahn, Vlies und
Gleitfolie liefern, konfektionieren und entlang der
Gebäude-/Kelleraußenwandfläche vertikal aufstellen.
Menge: 35,000 m²

**01.03.0100 Schmiersand / Füllkies liefern**
Schmiersand / Füllkies liefern in und im Arbeitsraum
lagenweise einbauen und verdichten.
Menge: 40,000 m3

#### Abschnitt 01.04 Elektroleitungsgräben

**01.04.0010 Suchschachtung von Hand für Leitungen als Gräben bis 80 cm tief als Zulage zur Bodenposition**
Menge: 5,000 m

**01.04.0020 Boden für Leitungsgräben bis 0,80 m tief lösen und entsorgen, Boden bis LAGA Z 1.2**
Menge: 8,000 m

**01.04.0030 Leitungsgrabensohle bis 0,80 m planieren und verdichten**
Menge: 8,000 m

**01.04.0040 Kunststoff-Leerrohr für Elektroleitungen liefern und verlegen**
Kunststoff-Leerrohr DN 110 für Elektroleitungen liefern
und verlegen
Menge: 8,000 m

**01.04.0050 Leitungsgraben bis 0,80 m tief mit Schmiersand unterhalb der Rohrleitung mindestens 10 cm stark, oberhalb bis Unterkante**
Leitungsgraben bis 0,80 m tief mit Schmiersand
unterhalb der Rohrleitung mindestens 10 cm stark,
oberhalb bis Unterkante Tragschicht bzw. Oberboden
verfüllen und lagenweise verdichten
Menge: 8,000 m

**01.04.0060 Leitungsdurchführung am Haus freilegen**
Leitungsdurchführung am Haus freilegen
(bis 1,50m*1,50m*1,50), Aussenwand säubern,
mit Dichtmörtel verputzen, bituminöser Voranstrich,
2mal Dickbeschichtung auftragen. Kopfloch wieder
verfüllen
Menge: 2,000 St

**01.04.0070 Leuchtenfundamente herstellen**
Leuchtenfundamente herstellen, bestehend aus
Karlsruher Gartensteinen auf Betonfundament
und Leerrohr zur Kabeldurchführung und Umpflasterung
mit Läufer aus Betonsteinpflaster 20/10/8cm anthrazit
auf Betonfundament. Oberfläche nach bauseitiger
Leuchteninstallation mit Natursteinsplitt abdecken,
einschl. Erdarbeiten.
Menge: 4,000 Stck

#### Abschnitt 01.05 Rodungsarbeiten

*Hinweis*
Die zu rodenden Gehölze befinden sich im unmittelbaren
Außenanlagen- und Gebäudebereich. Die abschnittsweise
Herunternahme der Gehölze unter der Beihilfe eines
Hubsteigers, bzw. der Klettertechnik ist bei der
Kalkulation in jedem Fall zu berücksichtigen.
Die Rodung der Wurzelstubbe kann wahlweise auch mit der
Stubbenfräse erfolgen. Eine zusätzliche Vergütung je
nach Wahl der Wurzelrodung erfolgt nicht.
Die Rodung der Gehölzflächen und das Abschieben der
Vegetationsschicht erfolgt zum Teil in Traufbereichen
verbleibender Gehölze. Die Erschwernisse für das
Arbeiten in
diesen Bereichen zur Schonung der Wurzelbereiche sind
in die folgenden Positionen einzukalkulieren.

**01.05.0010 Jungbaum roden 10cm,**
*** Bedarfsposition ohne GB
Jungbaum fällen,
Stammdurchmesser 10cm, Durchmesser in 1m Höhe
Wuchshöhe ca. 6m
inkl. Rodung des Wurzelstockes.
Standfeste Auffüllung der Grube entsprechend der
vorgefundenen Bodenschichten
Material laden und abfahren und ordnungsgemäß
entsorgen.
Menge: 1,000 Stk

**01.05.0020 Laubbäume roden 20-40cm**
*** Bedarfsposition mit GB
Laub- und Nadelbäume  fällen,
Stammdurchmesser 20 -40cm, Durchmesser in 1m Höhe
Wuchshöhe ca. 10-12 m
inkl. Rodung des Wurzelstockes.
Standfeste Auffüllung der Grube entsprechend der
vorgefundenen Bodenschichten
Material laden und abfahren und ordnungsgemäß
entsorgen.
Menge: 2,000 Stk

**01.05.0030 Laubbäume roden 61-80cm**
*** Bedarfsposition ohne GB
Laub- und Nadelbäume  fällen,
Stammdurchmesser 61 -80 cm,
Wuchshöhe ca. 10-12 m
inkl. Rodung des Wurzelstockes. Stammdurchmesser
in 1 m Höhe gemessen.
Standfeste Auffüllung der Grube entsprechend der
vorgefundenen Bodenschichten
Material laden und abfahren und ordnungsgemäß
entsorgen.
Menge: 1,000 Stk

**01.05.0040 Solitärstrauch roden**
Solitärstrauch fällen, mehrstämmig
Kronendurchmesser ca. 3 m,
Wuchshöhe ca. 2,50-5,00 m
inkl. Rodung des Wurzelstockes. Stammdurchmesser
in 1 m Höhe gemessen.
Standfeste Auffüllung der Grube entsprechend der
vorgefundenen Bodenschichten
Material laden und abfahren und ordnungsgemäß
entsorgen.
Menge: 20,000 Stk

**01.05.0050 Wurzelstubben roden 10-20cm**
Wurzelstubben fällen, div. Stammdurchmesser 10-20cm,
Stammhöhe bis 1m, inkl. Rodung des Wurzelstockes.
Stammdurchmesser in 1 m Höhe gemessen
Standfeste Auffüllung der Grube entsprechend der
vorgefundenen Bodenschichten
Material laden und abfahren und ordnungsgemäß entsorgen
Menge: 5,000 Stk

**01.05.0060 Strauchartigen Gehölzaufwuchs bis 2,50m**
Strauchartigen Gehölzaufwuchs, inkl. Hecken
einschließlich Bodendecker und Wurzelwerk roden
(u.a. Phiiladephus, Spiraea,  und Sträucher zum Teil
als Solitär ausgebildet
Bodendecker größtenteils Efeu, Spiraea, Stauden).
Wuchshöhe: 150-250 cm
Material laden und abfahren und ordnungsgemäß
entsorgen.
Der Nachweis der geordneten Entsorgung ist unmittelbar
zu erbringen. Eventuelle Annahmegebühren sind in den
Einheitspreis mit einzukalkulieren.
Teilflächen im gesamten Bauabschnitt in
unterschiedlicher Größe von 10m² bis 50m²
Abrechnung nach Voraufmaß in der Horizontalprojektion.
Menge: 30,000 m²

**01.05.0070 Strauchartigen Gehölzaufwuchs bis 1,50m**
Strauchartigen Gehölzaufwuchs einschließlich
Bodendecker und Wurzelwerk roden. In mehreren
Teilflächen entlang der Grundstücksgrenze.
wie vor Position, jedoch Wuchshöhe: bis 150 cm
Menge: 50,000 m²

#### Abschnitt 01.06 Betonblockstufen

**01.06.0010 Betonblockstufen 35/15 cm liefern und auf Betonfundament setzen**
Menge: 10,000 m

**01.06.0020 Betonblockstufen auf Paßlänge schneiden als Zulage zur Stufenposition**
Menge: 6,000 Stck

#### Abschnitt 01.07 Wegearbeiten

**01.07.0010 Tragschicht in Gehwegen aus Natursteinschotter 0/45 oder 0/32 mm aus Kalksten/Grauwacke/Basalt bis 0,25 m stark liefern, einbauen und**
Tragschicht in Gehwegen aus Natursteinschotter 0/45
oder 0/32 mm aus Kalkstein/Grauwacke/Basalt bis 0,25 m
stark liefern, einbauen und verdichten
Menge: 50,000 m²

**01.07.0020 Tragschicht in Fahrwegen aus Natursteinschotter 0/45 oder 0/32 mm aus Kalkstein/Grauwacke/Basalt bis 0,40 m**
*** Bedarfsposition ohne GB
Tragschicht in Fahrwegen aus Natursteinschotter 0/45
oder 0/32 mm aus Kalkstein/Grauwacke/Basalt bis 0,40 m
stark liefern, einbauen und verdichten

für Feuerwehrzufahrt
Menge: 1,000 m²

**01.07.0030 Tragschicht für Treppen, Mauern, Podeste und Rampen aus Natursteinschotter 0/45 oder 0/32 mm aus**
Tragschicht für Treppen, Mauern, Podeste und Rampen aus
Natursteinschotter 0/45 oder 0/32 mm aus
Kalkstein/Grauwacke/Basalt bis 0,25 m
stark liefern, einbauen und verdichten
Menge: 5,000 m²

**01.07.0040 Tragschicht für Baustraße aus Natursteinschotter 0/56 mm aus Kalkstein/Grauwacke/Basalt bis 30 cm stark liefern und auf ein**
*** Bedarfsposition ohne GB
Tragschicht für Baustraße aus Natursteinschotter 0/56
mm aus Kalkstein/Grauwacke/Basalt bis 30 cm stark
liefern und auf ein Geovlies einbauen und verdichten
Menge: 1,000 m²

**01.07.0050 Betonrechteckpflaster 20/10/8 cm und 10/10/8 cm mit Microfase liefern und auf Naturbrechsand 0/5 mm im Ellenbogenverband**
Betonrechteckpflaster 20/10/8 cm und 10/10/8 cm mit
Microfase liefern
und auf Naturbrechsand 0/5 mm im Ellenbogenverband
verlegen, Fugenschluss fortschreitend mit
Naturbrechsand 0/2 mm
Menge: 50,000 m²

**01.07.0060 Betonpflaster mit Längsgefälle größer 5% verlegen als Zulage zur Grundposition**
Menge: 50,000 m²

**01.07.0070 Betonpflaster in Podesten oder Einzelflächen bis 10 qm verlegen als Zulage zur Grundposition**
Menge: 20,000 m²

**01.07.0080 Pflasterflächen sauber kehren und mit einer Platten-Gleitvorrichtung abrütteln, Fugenschluss vollständig mit Naturbrechsand 0/2 mm**
Pflasterflächen sauber kehren und mit einer Platten-
Gleitvorrichtung abrütteln, Fugenschluss vollständig
mit Naturbrechsand 0/2 mm
Menge: 50,000 m²

**01.07.0081 Betonkantenstein 8/25 cm liefern und als Tiefbord in Betonfundament setzen**
Menge: 55,000 m

**01.07.0082 Betonkantenstein 8/25 cm, Farbe anthrazit, liefern als Zulage zur Grundposition**
Menge: 55,000 m

**01.07.0083 Betonkantensteine auf Paßlänge schneiden**
Menge: 15,000 Stck

**01.07.0090 Binderschicht auf Betonfundament mit einseitiger Betonrückenstütze herstellen, Breite 0,20 m als Zulage zur Pflasterposition**
*** Bedarfsposition ohne GB
Menge: 1,000 m

**01.07.0100 Einfassungen in Einzellängen bis 5 m herstellen als Zulage zu den Grundpositionen**
Menge: 20,000 m

**01.07.0110 Betonpflaster auf Passlänge nass schneiden**
Menge: 20,000 m

**01.07.0120 Betonrechteckpflaster 20/10/8 cm und 10/10/8 cm mit Microfase, Farbe anthrazit, liefern als Zulage zur Grundposition**
Menge: 50,000 m²

**01.07.0130 Wasser- / Gasschieberkappen bis 25 cm höher / tiefer setzen**
Menge: 2,000 Stck

**01.07.0140 Betonrechteckpflaster 20/10/8 cm und 10/10/8 cm mit Microfase, Farbe rot, liefern als Zulage zur Grundposition**
*** Bedarfsposition ohne GB
Menge: 1,000 m²

**01.07.0150 Kanalschachtabdeckungen mittels Konenauflagerring in Dichtungsmörtel bis 25 cm höher / tiefer setzen**
*** Bedarfsposition ohne GB
Menge: 1,000 Stck

**01.07.0160 Schachtabdeckung Klasse B**
*** Bedarfsposition ohne GB
Schachtabdeckung Klasse B mit Lüftungsöffnungen
und Schmutzfang liefern und im Zuge der Regulierung
austauschen
Menge: 1,000 Stck

**01.07.0170 Kanalschachtkonus liefern und einbauen**
*** Bedarfsposition ohne GB
Kanalschachtkonus liefern und in Dichtungsmörtel
setzen, altes Schachtmauerwerk lagenweise
abbrechen und zur Aufnahme des neuen Schachtkonus
beimauern.
Menge: 1,000 Stck

**01.07.0180 Formplattensatz zur Einfassung**
Formplattensatz zur Einfassung von Wasser- und
Schieberkappen liefern und einbauen
Menge: 2,000 Stck

#### Abschnitt 01.08 Traufstreifen umlaufend

**01.08.0010 Boden in Streifen entlang des Gebäudes und unter Balkonen bis 1,00 m breit und 0,30 m tief lösen und entsorgen, Boden bis LAGA Z1.2**
Boden in Streifen entlang des Gebäudes und unter
Balkonen 0,30 m tief und ca. 0,60 m breit lösen und
entsorgen, Boden bis LAGA Z1.2
Menge: 130,000 m²

**01.08.0020 Untergrund planieren und verdichten**
Menge: 130,000 m²

**01.08.0030 Gebäudesockel säubern, Grundmauerschutz, 3-lagig konfektionieren und vertikal an Gebäude abstellen**
Menge: 120,000 m

**01.08.0040 Betonkantenstein 8/25 cm liefern und als Tiefbord in Betonfundament setzen**
Menge: 140,000 m

**01.08.0050 Betonkantenstein 8/25 cm, Farbe anthrazit, liefern als Zulage zur Grundposition**
Menge: 140,000 m

**01.08.0060 Betonkantensteine auf Paßlänge schneiden**
Menge: 15,000 Stck

**01.08.0070 Sauberkeitsschicht entlang des Gebäudes und unter Balkonen aus Kiessand 0/32 mm liefern und herstellen bis 1,00 m breit und 0,15 m**
Sauberkeitsschicht entlang des Gebäudes und unter
Balkonen aus Kiessand 0/32 mm liefern und herstellen
0,15 m stark
Menge: 130,000 m²

**01.08.0080 Unkrautvlies liefern und entlang des Gebäudes verlegen**
Menge: 130,000 m²

**01.08.0090 Spritzschutzstreifen entlang des Gebäudes und unter Balkonen aus Basalt 11/16 mm o. 16/32 mm bis 1,00 m breit und 0,15**
Spritzschutzstreifen entlang des Gebäudes und unter
Balkonen aus Basalt 11/16 mm o. 16/32mm  0,15 m
stark liefern und einbauen
Menge: 130,000 m²

#### Abschnitt 01.09 Betonwinkelsteine

**01.09.0010 Betonwinkelsteine, bewehrt, Wandstärke 12 cm, Höhe 55 bis 155 cm liefern und auf Betonfundament versetzen. Betonwinkelteile rückseitig**
*** Bedarfsposition mit GB
Betonwinkelsteine, bewehrt, Wandstärke 12 cm, Höhe 55
bis 155 cm liefern und auf Betonfundament versetzen.
Betonwinkelteile rückseitig Fugen abdichten und mit
Baustahl gegen Verschieben sichern.
Menge: 38,000 m²

**01.09.0020 Betonwinkelsteine mit Abstufungen versetzen als Zulage zur Grundposition**
*** Bedarfsposition mit GB
Menge: 3,000 Stck

**01.09.0030 Betonwinkelsteine als Außenecke liefern und versetzen als Zulage zur Grundposition**
*** Bedarfsposition mit GB
Menge: 4,000 Stck

**01.09.0040 Betonwinkelsteine auf Paßlänge liefern und versetzen als Zulage zur Grundposition**
*** Bedarfsposition ohne GB
Menge: 2,000 Stck

**01.09.0050 Schmiersand / Füllkies liefern und in Arbeitsräume u. a. im Bereich von Vegetationsflächen / befestigten Flächen lagenweise einbauen und**
*** Bedarfsposition mit GB
Schmiersand / Füllkies liefern und in Arbeitsräume u.
a. im Bereich von Vegetationsflächen / befestigten
Flächen lagenweise einbauen und verdichten
Menge: 40,000 m3

#### Abschnitt 01.10 Fahrradstellplätze

**01.10.0010 Boden lösen und entsorgen**
Boden 0,40 m tief lösen und entsorgen,
Boden bis LAGA Z1.2
Menge: 20,000 m²

**01.10.0020 Untergrund planieren und verdichten**
Menge: 20,000 m²

**01.10.0030 Tragschicht aus Natursteinschotter**
Tragschicht aus Natursteinschotter 0/45
oder 0/32 mm aus Kalkstein/Grauwacke/Basalt bis 0,25 m
stark liefern, einbauen und verdichten
Menge: 20,000 m²

**01.10.0040 Fahrradständer als Anlehnbügel der Fa. Ziegler Typ UTAH zum Einbetonieren, beschichtet, Artikel-Nr. 244.432, liefern und in**
Fahrradständer als Anlehnbügel der Fa. Ziegler Typ UTAH
zum Einbetonieren, beschichtet, Artikel-Nr. 244.432,
liefern und in Pflasterflächen in Betonfundament
setzen.
Menge: 6,000 Stck

**01.10.0050 Betonpflaster mit Längsgefälle größer 5% verlegen als Zulage zur Grundposition**
*** Bedarfsposition ohne GB
Menge: 1,000 m²

**01.10.0060 Betonpflaster in Podesten oder Einzelflächen bis 10 qm verlegen als Zulage zur Grundposition**
Menge: 20,000 m²

**01.10.0070 Pflasterflächen sauber kehren und mit einer Platten-Gleitvorrichtung abrütteln, Fugenschluss vollständig mit Naturbrechsand 0/2 mm**
Pflasterflächen sauber kehren und mit einer Platten-
Gleitvorrichtung abrütteln, Fugenschluss vollständig
mit Naturbrechsand 0/2 mm
Menge: 20,000 m²

**01.10.0080 Betonpflaster auf Passlänge nass schneiden**
Menge: 5,000 m

**01.10.0090 Betonrechteckpflaster 20/10/8 cm und 10/10/8 cm mit Microfase, Farbe anthrazit, liefern als Zulage zur Grundposition**
Menge: 20,000 m²

**01.10.0100 Betonkantenstein 8/25 cm liefern und als Tiefbord in Betonfundament setzen**
Menge: 20,000 m

**01.10.0110 Betonkantenstein 8/25 cm, Farbe anthrazit, liefern als Zulage zur Grundposition**
Menge: 20,000 m

**01.10.0120 Betonkantensteine auf Paßlänge schneiden**
Menge: 6,000 Stck

**01.10.0130 Betonrechteckpflaster 20/10/8 cm und 10/10/8 cm mit Microfase liefern und auf Naturbrechsand 0/5 mm im Ellenbogenverband als Zulage**
Betonrechteckpflaster 20/10/8 cm und 10/10/8 cm mit
Microfase liefern
und auf Naturbrechsand 0/5 mm im Ellenbogenverband
verlegen, Fugenschluss fortschreitend mit
Naturbrechsand 0/2 mm
Menge: 20,000 m²

#### Abschnitt 01.11 Müllstandplatz und Zaunarbeiten Allgemein

**01.11.0010 Betonverbundpflaster in Gehwegen aufnehmen und entfernen**
Menge: 15,000 m²

**01.11.0020 Boden lösen und entsorgen**
Boden 0,40 m tief lösen und entsorgen,
Boden bis LAGA Z1.2
Menge: 15,000 m²

**01.11.0030 Untergrund planieren und verdichten**
Menge: 15,000 m²

**01.11.0040 Tragschicht aus Natursteinschotter**
Tragschicht aus Natursteinschotter 0/45
oder 0/32 mm aus Kalkstein/Grauwacke/Basalt bis 0,25 m
stark liefern, einbauen und verdichten
Menge: 15,000 m²

**01.11.0050 Betonpflaster in Podesten oder Einzelflächen bis 10 qm verlegen als Zulage zur Grundposition**
Menge: 15,000 m²

**01.11.0060 Pflasterflächen sauber kehren und mit einer Platten-Gleitvorrichtung abrütteln, Fugenschluss vollständig mit Naturbrechsand 0/2 mm**
Pflasterflächen sauber kehren und mit einer Platten-
Gleitvorrichtung abrütteln, Fugenschluss vollständig
mit Naturbrechsand 0/2 mm
Menge: 15,000 m²

**01.11.0070 Betonpflaster auf Passlänge nass schneiden**
Menge: 5,000 m

**01.11.0080 Betonrechteckpflaster 20/10/8 cm und 10/10/8 cm mit Microfase, Farbe anthrazit, liefern als Zulage zur Grundposition**
Menge: 15,000 m²

**01.11.0090 Betonrechteckpflaster 20/10/8 cm und 10/10/8 cm mit Microfase liefern und auf Naturbrechsand 0/5 mm im Ellenbogenverband als Zulage**
Betonrechteckpflaster 20/10/8 cm und 10/10/8 cm mit
Microfase liefern
und auf Naturbrechsand 0/5 mm im Ellenbogenverband
verlegen, Fugenschluss fortschreitend mit
Naturbrechsand 0/2 mm
als Zulage
Menge: 15,000 m²

**01.11.0100 Betonkantenstein 8/25 cm liefern und als Tiefbord in Betonfundament setzen**
Menge: 60,000 m

**01.11.0110 Betonkantenstein 8/25 cm, Farbe anthrazit, liefern als Zulage zur Grundposition**
Menge: 15,000 m²

**01.11.0120 Betonkantensteine auf Paßlänge schneiden**
Menge: 12,000 Stck

**01.11.0130 Stahlgitterzaun 60 cm montieren**
Stahlgitterzaun aus kreuzweise punktgeschweißten
Stahldrähten horizontal mit 2 Drähten, D = 8 mm,
vertikal 6 mm, Maschengröße 50X200 mm, Gitternutzlänge 2500 mm, unterer Überstand ca. 30 mm,
oben bündig, Pfosten aus Rechteckrohr,
mind. 60X40 mm, nach statischen Erfordernissen,
Abdeckung mit Kopfplatte aus Stahl oder Kunststoff,
Fundament nach Herstellerangaben erstellen,
Montage der Matten gemäß  Pfostensystem
des Herstellers, säubern des Baufeldes von
Aushubmaterial und Beiarbeiten der angrenzenden
Flächen. Metallteile feuerverzinkt, mit Haftgrund
und Pulverbeschichtung Standardfarben:
RAL 6005 moosgrün, RAL 7016 anthrazitgrau.

Zaunhöhe ca. 60 cm
Menge: 50,000 m

**01.11.0140 Stahlgitterzaun 160 cm montieren**
Stahlgitterzaun aus kreuzweise punktgeschweißten
Stahldrähten horizontal mit 2 Drähten, D = 8 mm,
vertikal 6 mm, Maschengröße 50X200 mm, Gitternutzlänge 2500 mm, unterer Überstand ca. 30 mm,
oben bündig, Pfosten aus Rechteckrohr,
mind. 60X40 mm, nach statischen Erfordernissen,
Abdeckung mit Kopfplatte aus Stahl oder Kunststoff,
Fundament nach Herstellerangaben erstellen,
Montage der Matten gemäß  Pfostensystem
des Herstellers, säubern des Baufeldes von
Aushubmaterial und Beiarbeiten der angrenzenden
Flächen. Metallteile feuerverzinkt, mit Haftgrund
und Pulverbeschichtung Standardfarben:
RAL 7016 anthrazitgrau.

Zaunhöhe ca. 160 cm
Menge: 15,000 m

**01.11.0150 Zulage zu 160cm Zaun für Endpfosten**
Zulage zu 160cm Zaun für End- oder Eckpfosten,
einschl. Ablängen der Zaunelemente, Korrosionsschutz und Einfärben der Schnittstellen.
Menge: 4,000 St

**01.11.0160 Eckausbildungen an Gittermatten vornehmen**
Zulage für die Ausbildung von Eckformen gemäß
den Erfordernissen. Durchtrennen des in Biegerichtung
liegenden Doppelstabes, herstellen des erforderlichen
Winkelsdurch abbiegen. Korrosionschutz und Einfärben
der Schnittstelle.

Zaunhöhe:  0,60m bis 1,60m
Menge: 4,000 St

**01.11.0170 Tor für Stahlgitterzaun Höhe 160 cm montieren**
Tor aus Rechteckrohren mit nachrichtbaren
Toraufhängungen. Torfüllung aus Rechteckstäben oder
Gittermatten. Rahmenschloß mit Profilzylinder BKS oder
gleichwertig und Dreikantschloss. Torpfosten gemäß den
statischen Erfordernissen mit fest  aufgeschweißter
Kopfplatte und Anschlussleisten für Zaungitter.
Metallteile feuerverzinkt mit Haftgrund,
Pulverbeschichtung Standardfarben,
 RAL 7016 anthrazitgrau.
Einschl. Bodenarbeiten, Fundamente nach
Montageanleitung des Herstellers, Beiarbeiten und
Säubern der angrenzenden Flächen

Abmessungen B = 1,20 m, H = 1,60 m.

Lieferung und Übergabe von 35 Schlüsseln
Menge: 1,000 St

**01.11.0180 Absperrpfosten Quadratrohr klappbar**
*** Bedarfsposition ohne GB
Absperrpfosten  klappbar, aus feuerverzinktem
Quadratrohr 70 x 70 mm, weiss beschichtet mit 3 rot
refl. Streifen, geschweißte Kappe, 900 mm Überflur,
mit Dreikantverschluß nach DIN 3223, einschl.
Bodenhülse liefern und nach Montageanleitung
Hersteller montieren. Einschließlich aller notwendigen
Neben-, Pflaster- und Reinigungsarbeiten innerhalb
von Pflasterflächen.
Menge: 1,000 St

**01.11.0190 Schildermast in Pflasterfläche setzen**
*** Bedarfsposition ohne GB
Zulage für setzen des
Schildermast innerhalb von Pflasterflächen,
einschl. zusätzlichen Beiarbeiten der
Pflasterflächen..
Menge: 1,000 St

**01.11.0200 Feuerwehrhinweisschild anbringen**
*** Bedarfsposition ohne GB
Hinweisschild "Feuerwehrzufahrt und -aufstellfläche"
mit Befestigungsmaterial komplett liefern und
an vorhandenen Mast anbringen.
Menge: 1,000 St

**01.11.0210 Stahlgitterzaun 80 cm montieren**
*** Bedarfsposition ohne GB
Stahlgitterzaun, Ausführung wie unter 1.3.70
beschrieben, jedoch Zaunhöhe ca. 80 cm.
Menge: 1,000 m

**01.11.0220 Zulage zu Zaun 80cm für Endpfosten**
*** Bedarfsposition ohne GB
Zulage zu Pos. 1.3.90. für End- oder Eckpfosten,
  einschl. Ablängen der Zaunelemente, Korrosionsschutz und Einfärben der Schnittstellen.
Menge: 1,000 St

**01.11.0230 Stahlgitterzaun 100 cm montieren**
*** Bedarfsposition ohne GB
Stahlgitterzaun aus kreuzweise punktgeschweißten
Stahldrähten horizontal mit 2 Drähten, D = 8 mm,
vertikal 6 mm, Maschengröße 50X200 mm, Gitternutzlänge 2500 mm, unterer Überstand ca. 30 mm,
oben bündig, Pfosten aus Rechteckrohr,
mind. 60X40 mm, nach statischen Erfordernissen,
Abdeckung mit Kopfplatte aus Stahl oder Kunststoff,
Fundament nach Herstellerangaben erstellen,
Montage der Matten gemäß  Pfostensystem
des Herstellers, säubern des Baufeldes von
Aushubmaterial und Beiarbeiten der angrenzenden
Flächen. Metallteile feuerverzinkt, mit Haftgrund
und Pulverbeschichtung Standardfarben:
RAL 7016 anthrazitgrau.

Zaunhöhe ca. 100 cm
Menge: 1,000 m

**01.11.0240 Zulage zu 100cm Zaun für Endpfosten**
*** Bedarfsposition ohne GB
Zulage zu 100cm Zaun für End- oder Eckpfosten,
einschl. Ablängen der Zaunelemente, Korrosionsschutz und Einfärben der Schnittstellen.
Menge: 1,000 St

#### Abschnitt 01.12 Oberbodenarbeiten

**01.12.0010 Oberboden den neuen Anschlußhöhen entsprechend +/- 20 cm auf- und abtragen und lockern**
Menge: 1200,000 m²

**01.12.0020 Oberboden der Fa. Bölling, LAGA Z0, gesiebt, Humusgehalt >10% liefern und auftragen**
Oberboden der Fa. Bölling, LAGA Z0, gesiebt,
Humusgehalt > 10% liefern und auftragen
Menge: 120,000 m3

**01.12.0030 Oberbodenfläche fräsen, düngen, vorplanieren und standfest vorverdichten**
Menge: 1200,000 m²

**01.12.0040 Oberbodenfläche umgraben, düngen und vorplanieren**
*** Bedarfsposition mit GB
Menge: 1200,000 m²

**01.12.0050 Steine und Unrat aus den Vegetationsflächen sammeln, aufnehmen und abfahren**
Menge: 10,000 m3

#### Abschnitt 01.13 Pflanzarbeiten

*Hinweis*
Die im folgenden beschrieben Arbeiten hat der AN bis
zur Abnahme durch den Bauleiter des AG unentgeldlich
bis zum Ende der Arbeiten aus dieser
Leistungsbeschreibung durchzu- führen.
Die Pflegearbeiten sind in eigener Verantwortung des AN
nach Bedarf auszuführen und enden frühestens mit der
Abnahme.

Pflege, Schnitt und Wässern der Rasenfläche sowie
jeglicher Neubepflanzung
Wässern der Blumenwiese
Hochstämme pflegen und wässern, Stammaustriebe
entfernen
Entfernen trockener und beschädigter Äste
Kontrolle und ggf. Reparatur der Baumverankerung

**01.13.0010 Einsaat Wiesenfläche**
*** Bedarfsposition mit GB
Fachgerechte Einsaat mit gebietseigener Wildblumen und
Wildgrasmischung Ansaatmischung mit Begrünungsziel
Mager- und Sandrasenmischung (Mischung Nr. 05)
Mischungsanteil: 50% Gräser - 50% Kräuter/Blumen
Trockenheit und Hitze angepasst, Saatmenge 3,0 g/m²
inkl. Füllstoff zum Hochmischen auf 10 g / m²
sowie Schnellbegrünung 2 g / m², Begrünung auf
saatfertig vorbereitetem Oberboden nach DIN 18915
Saatgutmischung gleichmäßig ausbringen und andrücken.
Das Saatgut entspricht folgenden Qualitätsstandards
VWW Regiosaatenr - Qualitätssicherungssystem für
Produktion und Vertrieb von autochthonem Saatgut des
VWW (Verband deutscher Wildsamen und Wildpflanzen
Produzenten)
Menge: 150,000 m²

**01.13.0020 Einsaat Gebrauchsrasen**
Fachgerechte Raseneinsaat mit Gebrauchsrasen RSM 2.3.,
Gebrauchsrasen/Spielrasen, gem. FLL-RSM Rasen 2017
(Regel-Saatgutmischungen-Rasen) Menge 25 g/m², liefern,
erstellen und abwalzen. Der Preis versteht sich
einschließlich des ersten Schnittes und aller
Nebenarbeiten.
Menge: 1000,000 m²

**01.13.0030 Startdüngung**
Startdüngung zuvor genannter Rasenflächen nach dem
Auflaufen mit organisch-mineralischen
Mehrnährstoffdünger.
Reinnährstoffe je m² (10g N, 2,5g P2O5, 4g K2O, 1g MgO)
Ausstreumenge 50 g/m2.
Menge: 1150,000 m²

*Hinweis*
Nachfolgend beschriebene Positionen der Pflanzen
beinhalten das Abladen, den Transport innerhalb der
Baustelle, sowie die Lagerung und den Schutz der
Pflanzen gegen Austrocknung bis zur Pflanzung.
Maßnahmen / Pflege der Pflanzen nach Pflanzung ist
gesondert beschrieben und wird gesondert abgerechnet.

Nach Anlieferung sind die Pflanzen unverzüglich zu
pflanzen. Sollte dieses nicht möglich sein beträgt die
maximale Lagerungszeit von Ballenpflanzen auf der
Baustelle 48 h nach Anlieferung, die maximale
Lagerungszeit für ballenlose Gehölze  beträgt max. 24 h
Stunden nach Anlieferung.Bis dahin sind geeignete
Maßnahmen vom AN zu treffen, die Schädigungen durch
Frost, Überhitzung, Austrocknung ausschliessen.
Nach Ablauf der vorgenannten Lagerungszeit sind die
Pflanzen geordnet und fachgerecht einzuschlagen und zu
wässern.
Einschlagsflächen sind nach Entnahme der Pflanzen zu
planieren und im vorherigen Zustand wieder
herzustellen.
Diese Leistungen zum Schutz der Pflanzung werden nicht
gesondert vergütet. Es ist alleinige Sache des AN, den
Bauab- lauf so zu koordinieren, dass ein lückenloser,
pflanzen- schonender Ablauf der Pflanzung gewährleistet
ist. Dieses beinhaltet ebenfalls die abschnittsweise
Anlieferung der Pflanzungen nach Baufortschritt und
Flächenfreigabe.

Die nachfolgend beschriebenen Pflanzarbeiten verstehen
sich einschließlich der Auslegung der Pflanzen vor der
Pflanzung, sowie den eventuell erforderlichen
Rückschnitt der Wurzeln und der Triebe.

Die Qualität der angelieferten Gehölze muss den
Gütebestimm- ungen für Baumschulpflanzen entsprechen.
Ausführung der Arbeiten gemäß DIN 18 916 "Pflanzung und
Pflanzarbeiten "

Eine Lieferung von Alternativen ist nur zulässig nach
vorheriger Rücksprache mit dem Auftraggeber oder dem
Landschafts- architekten.

**01.13.0040 Pflanzgrube ausheben**
Pflanzgruben  ausheben 150x100x100cm für eine
Hochstammanpflanzung der anfallenden Ober- und Unterboden ist
getrennt zur späteren Verfüllung seitlich zu lagern.
Steine, Fremdkörper und schwer verrottbare
Pflanzenteile >3cm ablesen und ab- fahren. Sohle von
Hand 20 cm tief lockern.
Bodengruppe 5 bis 9 DIN 18915, Überschüssigen Boden,
der bei der Herstellung der Pflanzgruben anfällt ist zu
entsorgen.
Lieferung und Einbringung von Baumsubstrat gemäß den
Empfehlungen der FLL Empfehlungen für Baumpflanzungen
und der Düngemittelverordnung, Körnung 0-16 mm
Menge: 2,000 m3

**01.13.0050 Carpinus betulus "Frans Fontaine"**
Hochstamm - Carpinus betulus "Frans Fontaine"
(Alleebaum) 4xv aus extra weitem Stand, mDB, Stamm
18-20, liefern, abladen und pflanzen in die
vorbereitete Pflanzgrube, einschl. Herstellung des
Giesrandes.
Menge: 2,000 Stk

**01.13.0060 Baumverankerung als Pfahlbock**
Baumverankerung als Pfahlbock herstellen.
Pfähle gekegelt und gespitzt, standfest einschlagen.
Pfahlbock mit drei Pfählen.
Pfahllänge 3 m, Zopfdurchmesser 8 cm.
Pfahl aus Nadelholz bunt geschält. Pfahlzöpfe durch
Querhölzer seitlich verbinden, Pfahlverbindung
=Halbrundholz geschält 5cm Eine Bindung aus Kokosgarn
je Pfahl.''
Menge: 2,000 Stk

**01.13.0070 Schilfrohrmatten**
Schilfrohrmatten Höhe 2,0 m liefern und fachgerecht als
Verbiss- und Verdunstungsschutz an neugepflanzte
Solitärgehölze anbinden.
Menge: 2,000 Stk

**01.13.0080 Düngung Hornspäne**
Hornspäne liefern und mit einer Aufwandmenge von 50 g
/m² Vegetationsfläche fachgerecht einbringen.
Menge: 25,000 kg

**01.13.0090 Düngung Basacote**
Basacote Mix-6M, Typ 15-10-15 (2) und Spurenelemente
liefern und mit einer Aufwandmenge von 40 g - 80 g /m²
Vegetationsfläche fachgerecht einbringen.
Menge: 40,000 kg

**01.13.0100 Baumscheiben mulchen**
Strassenbaumscheiben nach dem Pflanzen gegen
Verunkrautung und Austrocknung schützen mit
Rindenmulch, gütegeschützt, TYP RM 2, Dicke der
Mulchdecke 5-10 cm
Menge: 5,000 m3

**01.13.0110 Bodenverbesserung auf Perlitebasis**
Bodenverbesserung auf Perlitebasis
Körnung 0/6mm, Trockengewicht 90 kg/m3
liefern und mit 1 l/m² Vegetationsfläche fachgerecht
einbringen.
Menge: 3,000 m3

**01.13.0120 Solitärsträucher und Begleitsträucher pflanzen**
Nachfolgend beschriebene Solitär-, und Begleitsträucher
liefern, abladen und pflanzen,
hier:  einschl. Aushebung der Pflanzgrube und.
Herstellung des Giesrandes.

Pflanzgrube profilgerecht verfüllen und unter
Wasserzugabe einschlämmen, sodass vollständiger
Bodenschluss gewährleistet ist.
Leistung einschließlich Gestellung und Transport des
Gieswassers.
Ballen / Container muss bei Anlieferung im erdfeuchten
Zustand sein. Verdrängtes Bodenmaterial ist zu
entsorgen.
Menge: 10,000 Stk

**01.13.0130 Amelanchier lamarckii**
Amelanchier lamarckii
Solitär, 3xv, mB, 150-200, mind 4 Grundtriebe
Menge: 10,000 Stk

**01.13.0140 Heckenpflanzen pflanzen Formhecke und freiwachsende Hecke**
Nachfolgend beschriebene Pflanzen liefern, abladen und
pflanzen,
hier:  einschl. Aushebung der Pflanzgrube und.
Herstellung des Giesstreifens.

Pflanzgrube profilgerecht verfüllen und unter
Wasserzugabe einschlämmen, sodass vollständiger
Bodenschluss gewährleistet ist.
Leistung einschließlich Gestellung und Transport des
Gieswassers. Ballen / Container muss bei Anlieferung im
erdfeuchten Zustand sein.
Bei der fertigen Hecke handelt es sich um eine
einmehrreihige Pflanzung mit einem Pflanzabstand von
ca. 3,5 Pflanzen/Reihenmeter (Formhecke), bzw. 1,5
Pflanzen / m² Rasterpflanzung (freiwachsende Hecke)
Menge: 95,000 Stk

**01.13.0150 Carpinus betulus**
Heckenpflanzen, 2xv., oB., 125-150 cm
Menge: 15,000 St

**01.13.0160 Crataegus monogyna**
Str., 3 Tr., o.B., 125-150 cm liefern
Menge: 15,000 St

**01.13.0170 Rosa canina**
Str., 4 Tr., o.B., 125-150 cm liefern
Menge: 20,000 St

**01.13.0180 Cornus mas**
Str., 3 Tr., o.B., 75-100 cm liefern
Menge: 15,000 St

**01.13.0190 Photinia fraseri**
Str., 4 Tr., o.B., 125-150 cm liefern
Menge: 30,000 St

**01.13.0200 bodendeckende Gehölze pflanzen**
Nachfolgend beschriebene bodendeckende, flächig zu
pflanzende Gehölze liefern, abladen und pflanzen,
hier: einschl. Aushebung der Pflanzgrube.

Pflanzgrube profilgerecht verfüllen und unter
Wasserzugabe einschlämmen, sodass vollständiger
Bodenschluss gewährleistet ist.
Leistung einschließlich Gestellung und Transport des
Gieswassers.
Ballen / Container muss bei Anlieferung im erdfeuchten
Zustand sein.
Qualität:
Bodendecker/Sträucher 2 x verpflanzt
mit Ballen oder im Container
Überschüssige Stoffe laden und abfahren.
Menge: 400,000 St

**01.13.0210 spiraea japonica 'golden princess**
spiraea japonica 'golden princess
wurzelecht mit Topfballen
5 St./qm
Menge: 100,000 St

**01.13.0220 Geranium "Rozanne"**
Geranium "Rozanne"
Solitärstaude im Container P05 (9x9x9cm)
Menge: 100,000 St

**01.13.0230 Rosa rugosa**
Rosa rugosa
Wildrose, wurzelecht mit Topfballen
5 St./qm
Menge: 50,000 St

**01.13.0240 Lavandula angustifolia**
Lavandula angustifolia wurzelecht mit Topfballen
20 St./qm
Menge: 150,000 St

#### Abschnitt 01.14 Stundenlohnarbeiten

**01.14.0010 Facharbeiter**
*** Bedarfsposition ohne GB
Facharbeiter für unvorherzusehende / zusätzliche
Arbeiten nach
Zeitaufwand

-nur nach Anweisung der Bauleitung-
Menge: 1,000 Std

**01.14.0020 Helfer**
*** Bedarfsposition ohne GB
Helfer für unvorherzusehende / zusätzliche Arbeiten
nach
Zeitaufwand

-nur nach Anweisung der Bauleitung-
Menge: 1,000 Std
